# Réparation d'une imperméabilisation de toitures terrasses

- Propriété du fichier: CYPE INGENIEROS, S.A.
- Format: FIEBDC-3/2002
- Devise: EUR
- Coûts indirects: 3.00 %
- Frais généraux: 13.00 %
- Bénéfice: 6.00 %
- TVA: 20.00 %

## E Enveloppe et finition extérieure

### ET Couvertures de toitures terrasses

#### ETS Systèmes

**ETS090** m² Réparation d'une imperméabilisation de toitures terrasses, réalisée via le système Dry80 "REVESTECH", constitué de membrane d'étanchéité souple type EVAC, Dry80 30 "REVESTECH", composée d'une double feuille de polyoléfine thermoplastique avec acétate de vinyle éthylène, avec les deux faces revêtues de fibres de polyester non tissées, de 0,8 mm d'épaisseur et 625 g/m², fixée au support avec du mortier-colle amélioré, déformable et thixotropique, C2 TE S1 étendu avec une truelle dentée. Comprend les pièces spéciales "REVESTECH" pour la résolution des coins intérieurs Dry80 Cornerin et des coins extérieurs Dry80 Cornerout, la bande périmétrique Dry80 Banda 20 pour la résolution des rencontres avec les parements et adhésif Seal Plus pour la réalisation des joints.
Réparation d'une imperméabilisation de toitures terrasses, réalisée via le système Dry80 "REVESTECH", constitué de membrane d'étanchéité souple type EVAC, Dry80 30 "REVESTECH", composée d'une double feuille de polyoléfine thermoplastique avec acétate de vinyle éthylène, avec les deux faces revêtues de fibres de polyester non tissées, de 0,8 mm d'épaisseur et 625 g/m², fixée au support avec du mortier-colle amélioré, déformable et thixotropique, C2 TE S1 étendu avec une truelle dentée. Comprend les pièces spéciales "REVESTECH" pour la résolution des coins intérieurs Dry80 Cornerin et des coins extérieurs Dry80 Cornerout, la bande périmétrique Dry80 Banda 20 pour la résolution des rencontres avec les parements et adhésif Seal Plus pour la réalisation des joints.
Inclut: Enlèvement de la plinthe. Piquage du matériau de fixation. Ouverture de la saignée. Nettoyage de la surface. Mise en place de l'imperméabilisation. Résolution des points singuliers. Scellage des joints.
Critère de métré de projet: Surface mesurée en projection horizontale, selon documentation graphique du Projet, à partir des faces intérieures des parapets ou des acrotères qui la délimitent.
Critère de mesure de l'ouvrage: On mesurera, en projection horizontale, la surface réellement exécutée selon les spécifications du Projet, à partir des faces intérieures des parapets ou des acrotères qui la délimitent.
Critère d'évaluation économique: Le prix comprend la préparation de la surface support.

| Code | U | Désignation | Quantité | Prix | Montant |
|---|---|---|---|---|---|
| mt09mcm060b | kg | Mortier-colle amélioré, déformable et thixotropique, type C2 TE S1, selon NF EN 12004, couleur blanche, avec résistance au glissement et temps ouvert allongé, composé de ciment, granulats de granulométrie fine, résines synthétiques et additifs spéciaux, à durcissement sans rétraction. (matériau) | 0.600 | 0.97 | 0.58 |
| mt15rev010F | m² | Membrane d'étanchéité souple type EVAC, Dry80 30 "REVESTECH", composée d'une double feuille de polyoléfine thermoplastique avec acétate de vinyle éthylène, avec les deux faces revêtues de fibres de polyester non tissées, de 0,8 mm d'épaisseur et 625 g/m², fournie en rouleaux de 1,5 m de largeur et 30 m de longueur, selon NF EN 13956. (matériau) | 1.100 | 12.90 | 14.19 |
| mt15rev170c | kg | Adhésif à base de polyuréthane, Seal Plus "REVESTECH", couleur marron, pour la réalisation des joints. (matériau) | 0.050 | 16.31 | 0.82 |
| mt15rev040ea | m | Bande de renfort pour membrane d'étanchéité souple type EVAC, Dry80 Banda 20 "REVESTECH", de 180 mm de largeur, composée d'une double feuille de polyoléfine thermoplastique avec acétate de vinyle éthylène, avec les deux faces revêtues de fibres de polyester non tissées, de 0,8 mm d'épaisseur et 625 g/m². (matériau) | 0.250 | 5.37 | 1.34 |
| mt15rev055b | U | Complément pour renfort des points singuliers dans les traitements imperméabilisants via pièces pour la résolution de coins intérieurs, Dry80 Cornerin "REVESTECH". (matériau) | 0.200 | 8.37 | 1.67 |
| mt15rev056b | U | Complément pour renfort des points singuliers dans les traitements imperméabilisants via pièces pour la résolution de coins extérieurs, Dry80 Cornerout "REVESTECH". (matériau) | 0.100 | 8.99 | 0.90 |
| mo029 | h | Compagnon professionnel III/CP2 poseur de membranes d'étanchéité. (main-d'œuvre) | 0.279 | 25.59 | 7.14 |
| mo067 | h | Ouvrier professionnel II/OP poseur de membranes d'étanchéité. (main-d'œuvre) | 0.279 | 23.25 | 6.49 |
| % | % | Coûts directs complémentaires | 2 % | 33.13 | 0.66 |
|  |  | Coûts directs |  |  | 33.79 |
