# Base élastique géodrainante Root 19 "REVESTECH"

- Propriété du fichier: CYPE INGENIEROS, S.A.
- Format: FIEBDC-3/2002
- Devise: EUR
- Coûts indirects: 3.00 %
- Frais généraux: 13.00 %
- Bénéfice: 6.00 %
- TVA: 20.00 %

**AFS020** m² Base élastique géodrainante Root 19 "REVESTECH", composée de géomembrane pour drainage, Root 19 "REVESTECH", de 7 mm d'épaisseur, mise en place sur membrane d'étanchéité en polyéthylène, Separador "REVESTECH", directement placée sur le terrain de sable fin compacté.
Installation d'une base élastique géodrainante Root 19 "REVESTECH", composée de géomembrane pour drainage, Root 19 "REVESTECH", de 7 mm d'épaisseur, constituée de deux lames géotextiles de filtrage et âme drainante de monofilaments en polypropylène extrudé de haute résistance, mise en place sur membrane d'étanchéité en polyéthylène, Separador "REVESTECH", avec recouvrements latéraux de 20 cm, disposée directement sur le terrain de sable fin compacté (non compris dans ce prix), qui agit comme une barrière antihumidité et une couche de désolidarisation. Comprend les recouvrements, les unions, les fixations, les liaisons au système de récupération des eaux et le nettoyage final.
Inclut: Implantation. Mise en place de la couche séparatrice imperméable. Mise en place de la couche drainante. Réalisation des connexions au système de récupération des eaux.
Critère de métré de projet: Surface mesurée selon documentation graphique du Projet.
Critère de mesure de l'ouvrage: On mesurera la surface réellement exécutée selon les spécifications du Projet.

| Code | U | Désignation | Quantité | Prix | Montant |
|---|---|---|---|---|---|
| mt15rev060d | m² | Membrane d'étanchéité en polyéthylène, Separador "REVESTECH", avec recouvrements latéraux de 20 cm. (matériau) | 1.050 | 1.01 | 1.06 |
| mt15rev030h | m² | Géomembrane pour drainage, Root 19 "REVESTECH", de 7 mm d'épaisseur, constituée de deux lames géotextiles de filtrage et âme drainante de monofilaments en polypropylène extrudé de haute résistance, fournie en rouleaux de 1,9 m de largeur et 10 m de longueur. (matériau) | 1.050 | 18.54 | 19.47 |
| mo041 | h | Compagnon professionnel III/CP2 VRD espaces publics. (main-d'œuvre) | 0.017 | 25.59 | 0.44 |
| mo087 | h | Ouvrier professionnel II/OP VRD espaces publics. (main-d'œuvre) | 0.017 | 23.25 | 0.40 |
| % | % | Coûts directs complémentaires | 2 % | 21.37 | 0.43 |
|  |  | Coûts directs |  |  | 21.80 |
