# Système multifonction Acu200 "REVESTECH"

- Propriété du fichier: CYPE INGENIEROS, S.A.
- Format: FIEBDC-3/2002
- Devise: EUR
- Coûts indirects: 3.00 %
- Frais généraux: 13.00 %
- Bénéfice: 6.00 %
- TVA: 20.00 %

## F Aménagements et finitions

### FI Isolations intérieures

#### FIS Sols céramiques ou en pierre

**FIS020** m² Système multifonction Acu200 "REVESTECH", pour la désolidarisation, l'insonorisation et l'imperméabilisation, sous revêtement de sol en céramique ou en pierre naturelle, avec des complexes multicouches.
Système multifonction Acu200 "REVESTECH", constitué de géomembrane, Acu Dry200 5 "REVESTECH", de 2 mm d'épaisseur et 950 g/m², réalisée avec 4 couches différentes, qui remplissent la fonction de désolidarisation, imperméabilisation, isolation acoustique au bruit de choc et compensation de la pression de vapeur d'eau du support, fixé au support avec du mortier-colle amélioré, C2 TE S1, selon NF EN 12004, déformable, avec résistance au glissement et temps ouvert allongé, couleur grise étendu avec une truelle dentée; préparé pour recevoir directement le revêtement de sol en céramique ou en pierre naturelle. Comprend les pièces spéciales "REVESTECH" pour la résolution des coins intérieurs Dry80 Cornerin et des coins extérieurs Dry80 Cornerout, la bande périmétrique Acuband pour la résolution des rencontres avec les parements et l'adhésif Seal Plus et le ruban autoadhésif Cintex 50 pour le scellement des joints.
Inclut: Nettoyage et préparation de la surface support. Coupe de la géomembrane. Résolution des points singuliers. Extension du mortier-colle sur la surface support. Mise en place de la géomembrane. Scellement des joints.
Critère pour le métré: Surface mesurée selon documentation graphique du Projet.
Critère pour le mémoire: On mesurera la surface réellement exécutée selon les spécifications du Projet.

| Code | U | Désignation | Quantité | Prix | Montant |
|---|---|---|---|---|---|
| mt09mcm060a | kg | Mortier-colle amélioré, C2 TE S1, selon NF EN 12004, déformable, avec résistance au glissement et temps ouvert allongé, couleur grise, à base de ciment, granulats de granulométrie fine, résines synthétiques et additifs spéciaux, avec propriétés thixotropiques et à durcissement sans retrait. (matériau) | 6.000 | 0.83 | 4.98 |
| mt15rev130x | m² | Géomembrane, Acu Dry200 5 "REVESTECH", de 2 mm d'épaisseur et 950 g/m², réalisée avec 4 couches différentes, qui remplissent la fonction de désolidarisation, imperméabilisation, isolation acoustique au bruit de choc et compensation de la pression de vapeur d'eau du support, fournie en rouleaux de 1,5 m de largeur et 5 m de longueur; fournissant une réduction du niveau global de pression au bruit de choc de 10 dB, selon NF EN ISO 717-2. (matériau) | 1.050 | 21.92 | 23.02 |
| mt15rev055b | U | Complément pour renfort des points singuliers dans les traitements imperméabilisants via pièces pour la résolution de coins intérieurs, Dry80 Cornerin "REVESTECH". (matériau) | 0.050 | 9.94 | 0.50 |
| mt15rev056b | U | Complément pour renfort des points singuliers dans les traitements imperméabilisants via pièces pour la résolution de coins extérieurs, Dry80 Cornerout "REVESTECH". (matériau) | 0.050 | 10.67 | 0.53 |
| mt15rev150d | m | Bande périmétrique autoadhésive en mousse de polyéthylène, Acuband "REVESTECH", de 48 mm de largeur, fournie en rouleaux de 20 m de longueur. (matériau) | 0.100 | 1.84 | 0.18 |
| mt15rev160d | m | Ruban autoadhésif de géotextile, Cintex 50 "REVESTECH", de 5 cm de largeur, fournie en rouleaux de 50 m de longueur. (matériau) | 0.100 | 0.95 | 0.10 |
| mt15rev170c | kg | Adhésif à base de polyuréthane, Seal Plus "REVESTECH", couleur marron, pour le scellement des joints. (matériau) | 0.050 | 19.37 | 0.97 |
| mo011 | h | Compagnon professionnel III/CP2 monteur. (main-d'œuvre) | 0.150 | 30.20 | 4.53 |
| mo080 | h | Ouvrier professionnel II/OP monteur. (main-d'œuvre) | 0.150 | 26.02 | 3.90 |
| % | % | Frais de chantier des unités d'ouvrage | 2 % | 38.71 | 0.77 |
|  |  | Coûts directs |  |  | 39.48 |
