# Géomembrane, Acu Dry200 "REVESTECH", de 2,2 mm d'épaisseur et de poids 1,1 kg/m², pour drainage, aération et désolidarisation sous sol céramique ou en pierre naturelle (non compris dans ce prix)

- Propriété du fichier: CYPE INGENIEROS, S.A.
- Format: FIEBDC-3/2002
- Devise: EUR
- Coûts indirects: 3.00 %
- Frais généraux: 13.00 %
- Bénéfice: 6.00 %
- TVA: 20.00 %

## E Enveloppe et finition extérieure

### EE Étanchéité

#### EEB Imperméabilisation de sols

**EEB020** m² Géomembrane, Acu Dry200 "REVESTECH", de 2,2 mm d'épaisseur et de poids 1,1 kg/m², pour drainage, aération et désolidarisation sous sol céramique ou en pierre naturelle (non compris dans ce prix).
Géomembrane, Acu Dry200 "REVESTECH", de 2,2 mm d'épaisseur et de poids 1,1 kg/m², réalisée avec 4 couches différentes, qui remplissent la fonction de désolidarisation, imperméabilisation, isolation acoustique au bruit de choc et compensation de la pression de la vapeur d'eau du support, pour drainage, aération et désolidarisation sous sol céramique ou en pierre naturelle (non compris dans ce prix), fixée au support avec du mortier-colle amélioré, C2 E, avec temps ouvert allongé, étendu avec une truelle dentée. Comprend la préparation de la surface support, les découpes, remplissage des joints avec adhésif Seal Plus et Banda Dry80 30, et scellage périmétrique des joints au moyen de bande de renfort, Dry50 Banda13x30.
Inclut: Découpe et préparation de la nappe drainante. Extension du mortier-colle sur la surface support. Mise en place de la nappe drainante. Scellage des joints.
Critère de métré de projet: Surface mesurée selon documentation graphique du Projet.
Critère de mesure de l'ouvrage: On mesurera la surface réellement exécutée selon les spécifications du Projet.

| Code | U | Désignation | Quantité | Prix | Montant |
|---|---|---|---|---|---|
| mt09mcr250a | kg | Mortier-colle amélioré, C2 E, avec temps ouvert allongé, selon NF EN 12004, pour la fixation de géomembranes, composé de ciments spéciaux, granulats sélectionnés et résines synthétiques. (matériau) | 2.000 | 0.70 | 1.40 |
| mt15rev130d | m² | Géomembrane, Acu Dry200 "REVESTECH", de 2,2 mm d'épaisseur et de poids 1,1 kg/m², réalisée avec 4 couches différentes, qui remplissent la fonction de désolidarisation, imperméabilisation, isolation acoustique au bruit de choc et compensation de la pression de la vapeur d'eau du support; fournissant une réduction du niveau global de pression au bruit de choc de 10 dB, selon NF EN ISO 717-2, fournie en rouleaux. (matériau) | 1.050 | 15.44 | 16.21 |
| mt15rev170b | kg | Adhésif, Seal Plus "REVESTECH", couleur marron, pour la réalisation des joints. (matériau) | 0.183 | 15.98 | 2.92 |
| mt15rev040g | m | Bande de renfort pour membrane d'étanchéité souple type EVAC, Banda Dry80 30 "REVESTECH", de 290 mm de largeur, composée d'une double feuille de polyoléfine thermoplastique avec acétate de vinyle éthylène, avec les deux faces revêtues de fibres de polyester non tissées, de 0,8 mm d'épaisseur et 600 g/m². (matériau) | 0.250 | 5.37 | 1.34 |
| mt15rev058d | m | Bande de renfort pour membrane d'étanchéité souple type EVAC, Dry50 Banda13x30 "REVESTECH", de 127 mm de largeur, composée d'une double feuille de polyoléfine thermoplastique avec acétate de vinyle éthylène, avec les deux faces revêtues de fibres de polyester non tissées, de 0,52 mm d'épaisseur et 335 g/m². (matériau) | 0.250 | 2.95 | 0.74 |
| mo029 | h | Compagnon professionnel III/CP2 poseur de lames imperméabilisantes. (main-d'œuvre) | 0.066 | 24.67 | 1.63 |
| mo067 | h | Ouvrier professionnel II/OP poseur de lames imperméabilisantes. (main-d'œuvre) | 0.066 | 21.93 | 1.45 |
| % | % | Coûts directs complémentaires | 2 % | 25.69 | 0.51 |
|  |  | Coûts directs |  |  | 26.20 |
