# Toiture terrasse froide

- Propriété du fichier: CYPE Ingenieros S.A.
- Format: FIEBDC-3/2016
- Logiciel: Générateur de prix de la construction. CYPE Ingenieros, S.A.
- Date: 09/06/2021
- Devise: EUR
- Coûts indirects: 3 %
- Frais généraux: 13 %
- Bénéfice: 6 %
- TVA: 20 %

## E Enveloppe et finition extérieure

### ET Couvertures de toitures terrasses

#### ETF Toitures froides accessibles

**ETF020** m² Toiture terrasse froide, accessible, avec revêtement de sol fixe, type conventionnelle, pente de 1% à 5%, pour trafic piéton privé. FORME DE PENTES: panneau céramique creuse à rainure et languette de 80x25x3,5 cm avec couche de régularisation de mortier de ciment, industriel, M-5, de 3 cm d'épaisseur, finition talochée, sur cloisons allégées de brique creuse en terre cuite de 29x14x9 cm, pose avec du mortier de ciment, industriel, M-5, disposées tous les 80 cm et avec 30 cm de hauteur moyenne, arrêts supérieurs avec des guides de mortier de ciment, industriel, M-5; ISOLATION THERMIQUE: feutre isolant en laine minérale; IMPERMÉABILISATION: type monocouche, adhérée, constituée d'une membrane d'étanchéité souple type EVAC, Dry80 30 "REVESTECH", composée d'une double feuille de polyoléfine thermoplastique avec acétate de vinyle éthylène, avec les deux faces revêtues de fibres de polyester non tissées, de 0,8 mm d'épaisseur et 625 g/m², fixée au support sur toute sa surface via mortier-colle amélioré, déformable et thixotropique C2 TE S1, et recouvrements fixés avec adhésif Seal Plus "REVESTECH"; COUCHE DE PROTECTION: revêtement de sol en carreaux céramiques en grès rustique, 20x20 cm pose en couche mince avec du mortier-colle de prise normale, C1 sans aucune caractéristique supplémentaire, couleur grise, sur une couche de régularisation de mortier de ciment, industriel, M-5, de 4 cm d'épaisseur, jointoiement avec du mortier de joints cémenteux amélioré, avec absorption d'eau réduite et résistance élevée à l'abrasion type CG 2 W A, couleur blanche, pour joints de 2 à 15 mm. Comprend les croisillons en PVC.

| Code | U | Désignation | Quantité | Prix | Montant |
|---|---|---|---|---|---|
| mt04lcc010c | U | Brique creuse en terre cuite (tochana), à revêtir, 29x14x9 cm, pour utilisation en maçonnerie protégée (pièce en P), densité 805 kg/m³, selon NF EN 771-1. (matériau) | 8 | 0.16 | 1.280 |
| mt08aaa010a | m³ | Eau. (matériau) | 0.03 | 1.5 | 0.045 |
| mt09mif010ca | t | Mortier industriel pour maçonnerie, de ciment, couleur grise, catégorie M-5 (résistance à la compression 5 N/mm²), fourni en sacs, selon NF EN 998-2. (matériau) | 0.16 | 33.86 | 5.418 |
| mt16pea020b | m² | Panneau rigide en polystyrène expansé, selon NF EN 13163, usinage latéral droit, de 20 mm d'épaisseur, résistance thermique 0,55 m²K/W, conductivité thermique 0,036 W/(mK), pour joint de dilatation. (matériau) | 0.01 | 1.34 | 0.013 |
| mt16lra040a | m² | Feutre isolant en laine minérale, selon NF EN 13162, revêtu sur une de ses faces par un complexe de papier kraft avec du polyéthylène qui agit comme un pare-vapeur, de 80 mm d'épaisseur, résistance thermique 2 m²K/W, conductivité thermique 0,042 W/(mK), Euroclasse F de réaction au feu selon NF EN 13501-1. (matériau) | 1.2 | 5.41 | 6.492 |
| mt04lvg020c | U | Panneau céramique creuse à rainure et languette, à revêtir, 80x25x3 cm, à bouts plans parallèles. (matériau) | 5 | 0.39 | 1.950 |
| mt09mcm060a | kg | Mortier-colle amélioré, C2 TE S1, selon NF EN 12004, déformable, avec résistance au glissement et temps ouvert allongé, couleur grise, à base de ciment, granulats de granulométrie fine, résines synthétiques et additifs spéciaux, avec propriétés thixotropiques et à durcissement sans rétraction. (matériau) | 4 | 0.93 | 3.720 |
| mt15rev010F | m² | Membrane d'étanchéité souple type EVAC, Dry80 30 "REVESTECH", composée d'une double feuille de polyoléfine thermoplastique avec acétate de vinyle éthylène, avec les deux faces revêtues de fibres de polyester non tissées, de 0,8 mm d'épaisseur et 625 g/m², fournie en rouleaux de 1,5 m de largeur et 30 m de longueur, selon NF EN 13956. (matériau) | 1.1 | 12.9 | 14.190 |
| mt15rev170c | kg | Adhésif à base de polyuréthane, Seal Plus "REVESTECH", couleur marron, pour le scellage des joints. (matériau) | 0.05 | 16.31 | 0.816 |
| mt09mcr021g | kg | Mortier-colle de prise normale, C1, selon NF EN 12004, couleur grise. (matériau) | 4 | 0.35 | 1.400 |
| mt18bcr010he800 | m² | Carreau céramique en grès rustique, 20x20 cm, 8,00€/m², capacité d'absorption en eau 3%<=E<6%, groupe AII, selon NF EN 14411, résistance au glissement supérieur à 45 selon DIN CEN/TS 12633. (matériau) | 1.05 | 8 | 8.400 |
| mt18acc050b | U | Croisillons en PVC pour séparation entre 3 et 15 mm. (matériau) | 14 | 0.03 | 0.420 |
| mt18rcr010a300 | m | Plinthe céramique en grès rustique, de 7 cm de largeur, 3,00€/m. (matériau) | 0.04 | 3 | 0.120 |
| mt09mcp020fE | kg | Mortier de joints cémenteux amélioré, avec absorption d'eau réduite et résistance élevée à l'abrasion, type CG2 W A, selon NF EN 13888, couleur blanche, pour joints de 2 à 15 mm, à base de ciment à haute résistance, quartz, additifs spéciaux, pigments et résines synthétiques, pour jointoiement de tout type de pièces céramiques. (matériau) | 0.05 | 0.78 | 0.039 |
| mo020 | h | Compagnon professionnel III/CP2 construction. (main-d'œuvre) | 0.78 | 25.52 | 19.906 |
| mo113 | h | Ouvrier d'exécution I/OE1 construction. (main-d'œuvre) | 1.205 | 21.31 | 25.679 |
| mo029 | h | Compagnon professionnel III/CP2 poseur de membranes d'étanchéité. (main-d'œuvre) | 0.13 | 25.52 | 3.318 |
| mo067 | h | Ouvrier professionnel II/OP poseur de membranes d'étanchéité. (main-d'œuvre) | 0.13 | 22.65 | 2.945 |
| mo054 | h | Compagnon professionnel III/CP2 poseur d'isolants rigides ou flexibles. (main-d'œuvre) | 0.05 | 26.37 | 1.319 |
| mo101 | h | Ouvrier professionnel II/OP poseur d'isolants rigides ou flexibles. (main-d'œuvre) | 0.05 | 22.65 | 1.133 |
| mo023 | h | Compagnon professionnel III/CP2 carreleur en revêtements de sols. (main-d'œuvre) | 0.4 | 25.52 | 10.208 |
| mo061 | h | Ouvrier professionnel II/OP carreleur en revêtements de sols. (main-d'œuvre) | 0.2 | 22.65 | 4.530 |
| % | % | Frais de chantier des unités d'ouvrage | 2 % | 113.341 | 2.267 |
|  |  | Coûts directs |  |  | 115.608 |

Déchets:
- pose: mt04lcc010c; facteur de déchet 0.14
- pose: mt09mif010ca; facteur de déchet 0.042
- pose: mt16pea020b; facteur de déchet 0.048
- pose: mt16lra040a; facteur de déchet 0.06
- pose: mt04lvg020c Panneau céramique creuse à rainure et languette, à revêtir, 80x25x3 cm, à bouts plans parallèles; facteur de déchet 0.084
- pose: mt09mcm060a; facteur de déchet 0.069794
- pose: mt15rev010F; facteur de déchet 0.035
- pose: mt15rev170c Adhésif à base de polyuréthane, Seal Plus "REVESTECH", couleur marron, pour le scellage des joints; facteur de déchet 0.03
- pose: mt09mcr021g Mortier-colle de prise normale, C1, selon NF EN 12004, couleur grise; facteur de déchet 0.07
- pose: mt18bcr010he800; facteur de déchet 0.0685579
- pose: mt18rcr010a300 Plinthe céramique en grès rustique, de 7 cm de largeur, 3,00€/m; facteur de déchet 0.07
- pose: mt09mcp020fE; facteur de déchet 0.07

## Ressources

**mt04lcc010c** U Brique creuse en terre cuite (tochana)
Données techniques: Coût énergétique 12.199 MJ; Émission de CO2 0.661 kg; Code CED 17 01 02; Masse de l'élément 2.94 kg; Volume 0.002352 m3
Déchets:
- emballage: re170201 Bois. (composant de déchet); quantité 0.026 kg; Code CED 17 02 01; Masse de l'élément 1 kg; Volume 0.000909 m3
- emballage: re170203 Plastique. (composant de déchet); quantité 0.001 kg; Code CED 17 02 03; Masse de l'élément 1 kg; Volume 0.001667 m3

**mt08aaa010a** m³ Eau
Données techniques: Coût énergétique 60.000 MJ; Émission de CO2 30.000 kg

**mt09mif010ca** t Mortier industriel pour maçonnerie
Données techniques: Coût énergétique 2298.579 MJ; Émission de CO2 173.938 kg; Code CED 17 01 01; Masse de l'élément 1000 kg; Volume 0.666667 m3
Déchets:
- emballage: re150101 Emballages en papier et en carton. (composant de déchet); quantité 8.571 kg; Code CED 15 01 01; Masse de l'élément 1 kg; Volume 0.001333 m3
- emballage: re170201 Bois; quantité 2.313 kg
- emballage: re170203 Plastique; quantité 0.241 kg

**mt16pea020b** m² Panneau rigide en polystyrène expansé
Données techniques: Coût énergétique 57.143 MJ; Émission de CO2 1.979 kg; Code CED 17 06 04; Masse de l'élément 0.6 kg; Volume 0.001 m3
Déchets:
- emballage: re170203 Plastique; quantité 0.024 kg

**mt16lra040a** m² Feutre isolant en laine minérale
Données techniques: Coût énergétique 65.447 MJ; Émission de CO2 2.855 kg; Code CED 17 06 04; Masse de l'élément 1.84 kg; Volume 0.003067 m3
Déchets:
- emballage: re170203 Plastique; quantité 0.024 kg

**mt04lvg020c** U Panneau céramique creuse à rainure et languette, à revêtir, 80x25x3 cm, à bouts plans parallèles
Données techniques: Coût énergétique 22.558 MJ; Émission de CO2 1.224 kg; Code CED 17 01 03; Masse de l'élément 6 kg; Volume 0.0048 m3
Déchets:
- emballage: re170201 Bois; quantité 0.026 kg
- emballage: re170203 Plastique; quantité 0.003 kg

**mt09mcm060a** kg Mortier-colle amélioré
Données techniques: Coût énergétique 4.046 MJ; Émission de CO2 0.392 kg; Code CED 17 09 04; Masse de l'élément 1 kg; Volume 0.000667 m3
Déchets:
- emballage: re170203 Plastique; quantité 0.003 kg

**mt15rev010F** m² Membrane d'étanchéité souple type EVAC
Données techniques: Coût énergétique 56.962 MJ; Émission de CO2 2.752 kg; Code CED 17 02 03; Masse de l'élément 0.625 kg; Volume 0.001042 m3
Déchets:
- emballage: re170203 Plastique; quantité 0.07 kg

**mt15rev170c** kg Adhésif à base de polyuréthane, Seal Plus "REVESTECH", couleur marron, pour le scellage des joints
Données techniques: Coût énergétique 144.209 MJ; Émission de CO2 7.002 kg; Code CED 17 09 04; Masse de l'élément 1 kg; Volume 0.000667 m3
Déchets:
- emballage: re150104 Emballages métalliques. (composant de déchet); quantité 0.003 kg; Code CED 15 01 04; Masse de l'élément 1 kg; Volume 0.001667 m3

**mt09mcr021g** kg Mortier-colle de prise normale, C1, selon NF EN 12004, couleur grise
Données techniques: Coût énergétique 4.046 MJ; Émission de CO2 0.392 kg; Code CED 17 09 04; Masse de l'élément 1 kg; Volume 0.000667 m3
Déchets:
- emballage: re170203 Plastique; quantité 0.003 kg

**mt18bcr010he800** m² Carreau céramique en grès rustique
Données techniques: Coût énergétique 304.625 MJ; Émission de CO2 14.191 kg; Code CED 17 01 03; Masse de l'élément 25 kg; Volume 0.02 m3
Déchets:
- emballage: re150101 Emballages en papier et en carton; quantité 0.18 kg
- emballage: re170201 Bois; quantité 0.114 kg

**mt18rcr010a300** m Plinthe céramique en grès rustique, de 7 cm de largeur, 3,00€/m
Données techniques: Coût énergétique 15.009 MJ; Émission de CO2 0.588 kg; Code CED 17 01 03; Masse de l'élément 1.05 kg; Volume 0.00084 m3
Déchets:
- emballage: re150101 Emballages en papier et en carton; quantité 0.034 kg
- emballage: re170201 Bois; quantité 0.021 kg

**mt09mcp020fE** kg Mortier de joints cémenteux amélioré
Données techniques: Coût énergétique 2.206 MJ; Émission de CO2 0.182 kg; Code CED 17 09 04; Masse de l'élément 1 kg; Volume 0.000667 m3
Déchets:
- emballage: re170203 Plastique; quantité 0.003 kg
