# Caniveau avec une membrane en polyoléfines avec union thermocollée, pour les locaux humides, système DryWalk "REVESTECH"

- Propriété du fichier: CYPE Ingenieros S.A.
- Format: FIEBDC-3/2016
- Logiciel: Générateur de prix de la construction. CYPE Ingenieros, S.A.
- Date: 26/10/2021
- Devise: EUR
- Coûts indirects: 3 %
- Frais généraux: 13 %
- Bénéfice: 6 %
- TVA: 20 %

## F Aménagements et finitions

### FH Étanchéité

#### FHH Locaux humides

**FHH040** U Caniveau avec une membrane en polyoléfines avec union thermocollée, pour les locaux humides, système DryWalk "REVESTECH".
Caniveau avec une membrane en polyoléfines avec union thermocollée, pour les locaux humides, système DryWalk "REVESTECH", de 110 mm de hauteur et 3000 mm de longueur, fixée à la surface support avec du mortier-colle amélioré, C2 TE S1, selon NF EN 12004, déformable, avec résistance au glissement et temps ouvert allongé, couleur grise. Comprend les pièces spéciales et les éléments de fixation.
Inclut: Nettoyage et préparation de la surface support. Montage et fixation.
Critère pour le métré: Nombre d'unités prévues, selon documentation graphique du Projet.
Critère pour le mémoire: On mesurera le nombre d'unités réellement exécutées selon les spécifications du Projet.
Critère d'évaluation économique: Le prix ne comprend ni l'imperméabilisation ni le revêtement.

| Code | U | Désignation | Quantité | Prix | Montant |
|---|---|---|---|---|---|
| mt09mcm060a | kg | Mortier-colle amélioré, C2 TE S1, selon NF EN 12004, déformable, avec résistance au glissement et temps ouvert allongé, couleur grise, à base de ciment, granulats de granulométrie fine, résines synthétiques et additifs spéciaux, avec propriétés thixotropiques et à durcissement sans rétraction. (matériau) | 1.35 | 0.95 | 1.283 |
| mt15rev350e | U | Caniveau en ABS avec pente intérieure, DryWalk 110 B-Medio "REVESTECH", de 110 mm de hauteur et 1500 mm de longueur, avec support pour revêtement en acier inoxydable, membrane d'étanchéité souple type EVAC Dry50, de 200 mm de largeur, avec union thermoscellée aux bavettes du caniveau et kit de fixation. (matériau) | 1 | 368 | 368.000 |
| mt15rev350f | U | Caniveau en ABS avec pente intérieure, DryWalk 110 C-Bajo "REVESTECH", de 110 mm de hauteur et 1500 mm de longueur, avec support pour revêtement en acier inoxydable, membrane d'étanchéité souple type EVAC Dry50, de 200 mm de largeur, avec union thermoscellée aux bavettes du caniveau et kit de fixation. (matériau) | 1 | 368 | 368.000 |
| mt15rev352b | U | Embout de fermeture en ABS pour caniveau, DryWalk 110 Cierre "REVESTECH", de 110 mm de hauteur, avec membrane d'étanchéité souple type EVAC Dry50, de 200 mm de largeur, avec union thermoscellée à la bavette de l'embout de fermeture et kit de fixation. (matériau) | 1 | 44.5 | 44.500 |
| mt15rev353f | U | Embout de raccordement en ABS pour caniveau, DryWalk 110 Terminal C-Bajo "REVESTECH", de 110 mm de hauteur, avec membrane d'étanchéité souple type EVAC Dry50, de 200 mm de largeur, avec union thermoscellée à la bavette de l'embout de raccordement et kit de fixation. (matériau) | 1 | 44.5 | 44.500 |
| mo029 | h | Compagnon professionnel III/CP2 poseur de membranes d'étanchéité. (main-d'œuvre) | 0.32 | 25.37 | 8.118 |
| mo067 | h | Ouvrier professionnel II/OP poseur de membranes d'étanchéité. (main-d'œuvre) | 0.32 | 22.53 | 7.210 |
| % | % | Frais de chantier des unités d'ouvrage | 2 % | 841.611 | 16.832 |
|  |  | Coûts directs |  |  | 858.443 |

Déchets:
- pose: mt09mcm060a; facteur de déchet 0.069666

## Ressources

**mt09mcm060a** kg Mortier-colle amélioré
Données techniques: Coût énergétique 4.046 MJ; Émission de CO2 0.392 kg; Code CED 17 09 04; Masse de l'élément 1 kg; Volume 0.000667 m3
Déchets:
- emballage: re170203 Plastique. (composant de déchet); quantité 0.003 kg; Code CED 17 02 03; Masse de l'élément 1 kg; Volume 0.001667 m3
