# Imperméabilisation

- Propriété du fichier: CYPE INGENIEROS, S.A.
- Format: FIEBDC-3/2002
- Devise: EUR
- Coûts indirects: 3.00 %
- Frais généraux: 13.00 %
- Bénéfice: 6.00 %
- TVA: 20.00 %

## E Enveloppe et finition extérieure

### EE Étanchéité

#### EEB Imperméabilisation de sols

**EEB040** m² Imperméabilisation, drainage, aération et désolidarisation sous sol en terre cuite ou en pierre naturelle (non compris dans ce prix), composée de géomembrane, Acu Dry200 "REVESTECH", de 2,2 mm d'épaisseur et de poids 1,1 kg/m², adhérée au support avec du mortier-colle amélioré, C2 E, avec temps ouvert allongé.
Imperméabilisation, drainage, aération et désolidarisation sous sol en terre cuite ou en pierre naturelle (non compris dans ce prix), composée de géomembrane, Acu Dry200 "REVESTECH", de 2,2 mm d'épaisseur et de poids 1,1 kg/m², réalisée avec 4 couches différentes, qui remplissent la fonction de désolidarisation, imperméabilisation, isolation acoustique au bruit de choc et compensation de la pression de la vapeur d'eau du support, adhérée au support avec du mortier-colle amélioré, C2 E, avec temps ouvert allongé. Comprend la préparation de la surface support, les découpes, remplissage des joints avec adhésif Seal Plus et Banda Dry80 30, et scellage périmétrique des joints au moyen de bande de renfort, Dry50 Banda13x30. Prête pour la mise en place postérieure du revêtement.
Inclut: Nettoyage et préparation de la surface sur laquelle doit être appliquée la membrane. Découpe et préparation de la membrane. Extension du mortier-colle sur la surface support. Mise en place de la membrane. Scellage des joints.
Critère de métré de projet: Surface mesurée selon documentation graphique du Projet.
Critère de mesure de l'ouvrage: On mesurera la surface réellement exécutée selon les spécifications du Projet.

| Code | U | Désignation | Quantité | Prix | Montant |
|---|---|---|---|---|---|
| mt09mcr250a | kg | Mortier-colle amélioré, C2 E, avec temps ouvert allongé, selon NF EN 12004, pour la fixation de géomembranes, composé de ciments spéciaux, granulats sélectionnés et résines synthétiques. (matériau) | 2.000 | 0.70 | 1.40 |
| mt15rev040g | m | Bande de renfort pour membrane d'étanchéité souple type EVAC, Banda Dry80 30 "REVESTECH", de 290 mm de largeur, composée d'une double feuille de polyoléfine thermoplastique avec acétate de vinyle éthylène, avec les deux faces revêtues de fibres de polyester non tissées, de 0,8 mm d'épaisseur et 600 g/m². (matériau) | 0.250 | 5.37 | 1.34 |
| mt15rev130d | m² | Géomembrane, Acu Dry200 "REVESTECH", de 2,2 mm d'épaisseur et de poids 1,1 kg/m², réalisée avec 4 couches différentes, qui remplissent la fonction de désolidarisation, imperméabilisation, isolation acoustique au bruit de choc et compensation de la pression de la vapeur d'eau du support; fournissant une réduction du niveau global de pression au bruit de choc de 10 dB, selon NF EN ISO 717-2, fournie en rouleaux. (matériau) | 1.050 | 15.44 | 16.21 |
| mt15rev170b | kg | Adhésif, Seal Plus "REVESTECH", couleur marron, pour la réalisation des joints. (matériau) | 0.183 | 15.98 | 2.92 |
| mo029 | h | Compagnon professionnel III/CP2 poseur de lames imperméabilisantes. (main-d'œuvre) | 0.143 | 24.67 | 3.53 |
| mo067 | h | Ouvrier professionnel II/OP poseur de lames imperméabilisantes. (main-d'œuvre) | 0.143 | 21.93 | 3.14 |
| % | % | Coûts directs complémentaires | 2 % | 28.54 | 0.57 |
|  |  | Coûts directs |  |  | 29.11 |
