# Scellage de joints de mouvement avec bande de renfort, Banda 20 Dry80 "REVESTECH", de 180 mm de largeur, fixée au support via adhésif Seal Plus

- Propriété du fichier: CYPE INGENIEROS, S.A.
- Format: FIEBDC-3/2002
- Devise: EUR
- Coûts indirects: 3.00 %
- Frais généraux: 13.00 %
- Bénéfice: 6.00 %
- TVA: 20.00 %

## E Enveloppe et finition extérieure

### EE Étanchéité

#### EEJ Joints

**EEJ060** m Scellage de joints de mouvement avec bande de renfort, Banda 20 Dry80 "REVESTECH", de 180 mm de largeur, fixée au support via adhésif Seal Plus.
Scellage de joints de mouvement avec bande de renfort, Banda 20 Dry80 "REVESTECH", de 180 mm de largeur, composée d'une double feuille de polyoléfine thermoplastique avec acétate de vinyle éthylène, avec les deux faces revêtues de fibres de polyester non tissées, de 0,8 mm d'épaisseur et 600 g/m², fixée au support via adhésif Seal Plus, appliqué avec une truelle. Comprend la préparation du support.
Inclut: Préparation du support. Application de l'adhésif. Mise en place de la bande.
Critère de métré de projet: Longueur mesurée selon documentation graphique du Projet.
Critère de mesure de l'ouvrage: On mesurera la longueur réellement exécutée selon les spécifications du Projet.

| Code | U | Désignation | Quantité | Prix | Montant |
|---|---|---|---|---|---|
| mt15rev170b | kg | Adhésif, Seal Plus "REVESTECH", couleur marron, pour la réalisation des joints. (matériau) | 0.350 | 15.98 | 5.59 |
| mt15rev140d | m | Bande de renfort, Banda 20 Dry80 "REVESTECH", de 180 mm de largeur, composée d'une double feuille de polyoléfine thermoplastique avec acétate de vinyle éthylène, avec les deux faces revêtues de fibres de polyester non tissées, de 0,8 mm d'épaisseur et 600 g/m², fournie en rouleaux de 30 m de longueur. (matériau) | 1.100 | 4.08 | 4.49 |
| mo032 | h | Compagnon professionnel III/CP2 poseur de produits imperméabilisants. (main-d'œuvre) | 0.218 | 24.67 | 5.38 |
| mo070 | h | Ouvrier professionnel II/OP poseur de produits imperméabilisants. (main-d'œuvre) | 0.218 | 21.93 | 4.78 |
| % | % | Coûts directs complémentaires | 2 % | 20.24 | 0.40 |
|  |  | Coûts directs |  |  | 20.64 |
