# Drainage des chapes flottantes avec des dalles à plots en polyéthylène

- Propriété du fichier: CYPE INGENIEROS, S.A.
- Format: FIEBDC-3/2002
- Devise: EUR
- Coûts indirects: 3.00 %
- Frais généraux: 13.00 %
- Bénéfice: 6.00 %
- TVA: 20.00 %

## E Enveloppe et finition extérieure

### EJ Étanchéité: drainages

#### EJS Sols

**EJS020** m² Drainage des chapes flottantes avec des dalles à plots en polyéthylène.
Drainage des chapes flottantes avec nappe drainante à excroissances en polyéthylène haute densité (PEHD/HDPE), Drain "REVESTECH", avec des excroissances de 10 mm d'hauteur, revêtue de géotextile non tissé en polypropylène sur une de ses faces, fixée à la couche d'imperméabilisation avec du mortier-colle amélioré, C2 TE S1, selon NF EN 12004, déformable, avec résistance au glissement et temps ouvert allongé, couleur grise, étendu avec une truelle dentée.
Inclut: Nettoyage et préparation de la surface support. Coupe et préparation de la plaque drainante. Extension du mortier-colle sur la surface support. Mise en place de la plaque drainante.
Critère pour le métré: Surface mesurée selon documentation graphique du Projet.
Critère pour le mémoire: On mesurera la surface réellement exécutée selon les spécifications du Projet.

| Code | U | Désignation | Quantité | Prix | Montant |
|---|---|---|---|---|---|
| mt09mcm060a | kg | Mortier-colle amélioré, C2 TE S1, selon NF EN 12004, déformable, avec résistance au glissement et temps ouvert allongé, couleur grise, à base de ciment, granulats de granulométrie fine, résines synthétiques et additifs spéciaux, avec propriétés thixotropiques et à durcissement sans retrait. (matériau) | 2.000 | 1.06 | 2.12 |
| mt15rev090d | m² | Nappe drainante à excroissances en polyéthylène haute densité (PEHD/HDPE), Drain "REVESTECH", avec des excroissances de 10 mm de hauteur, revêtue de géotextile non tissé en polypropylène sur une de ses faces, capacité de drainage 3,5 l/(s·m) et masse nominale 0,74 kg/m², fournie en rouleaux de 0,96 m de largeur et 12,5 m de longueur. (matériau) | 1.000 | 14.79 | 14.79 |
| mo029 | h | Compagnon professionnel III/CP2 poseur de membranes d'étanchéité. (main-d'œuvre) | 0.130 | 25.78 | 3.35 |
| mo067 | h | Ouvrier professionnel II/OP poseur de membranes d'étanchéité. (main-d'œuvre) | 0.130 | 22.91 | 2.98 |
| % | % | Frais de chantier des unités d'ouvrage | 2 % | 23.24 | 0.46 |
|  |  | Coûts directs |  |  | 23.70 |
