# Toiture terrasse froide

- Propriété du fichier: CYPE INGENIEROS, S.A.
- Format: FIEBDC-3/2002
- Devise: EUR
- Coûts indirects: 3.00 %
- Frais généraux: 13.00 %
- Bénéfice: 6.00 %
- TVA: 20.00 %

## E Enveloppe et finition extérieure

### ET Couvertures de toitures terrasses

#### ETF Toitures froides accessibles

**ETF020** m² Toiture terrasse froide, accessible, avec revêtement de sol fixe, type conventionnelle, pente de 1% à 5%, pour trafic piéton privé. FORME DE PENTES: panneau céramique creuse à rainure et languette de 80x25x3,5 cm avec couche de régularisation de mortier de ciment, industriel, M-5, de 3 cm d'épaisseur, finition talochée, sur cloisons allégées de brique creuse en terre cuite de 29x14x9 cm, pose avec du mortier de ciment, industriel, M-5, disposées tous les 80 cm et avec 30 cm de hauteur moyenne, arrêts supérieurs avec des guides de mortier de ciment, industriel, M-5; ISOLATION THERMIQUE: feutre isolant en laine minérale; IMPERMÉABILISATION: type monocouche, adhérée, constituée d'une membrane d'étanchéité souple type EVAC, Dry80 30 "REVESTECH", composée d'une double feuille de polyoléfine thermoplastique avec acétate de vinyle éthylène, avec les deux faces revêtues de fibres de polyester non tissées, de 0,8 mm d'épaisseur et 625 g/m², fixée au support sur toute sa surface via mortier-colle amélioré, déformable et thixotropique C2 TE S1, et recouvrements fixés avec adhésif Seal Plus "REVESTECH"; COUCHE DE PROTECTION: revêtement de sol en carreaux céramiques en grès rustique, 20x20 cm pose en couche mince avec du mortier-colle de prise normale, C1 sans aucune caractéristique supplémentaire, couleur grise, sur une couche de régularisation de mortier de ciment, industriel, M-5, de 4 cm d'épaisseur, jointoiement avec du mortier de joints cémenteux amélioré, avec absorption d'eau réduite et résistance élevée à l'abrasion type CG 2 W A, couleur blanche, pour joints de 2 à 15 mm. Comprend les croisillons en PVC.
Toiture terrasse froide, accessible, avec revêtement de sol fixe, type conventionnelle, pente de 1% à 5%, pour trafic piéton privé. FORME DE PENTES: panneau céramique creuse à rainure et languette de 80x25x3,5 cm avec couche de régularisation de mortier de ciment, industriel, M-5, de 3 cm d'épaisseur, finition talochée, sur cloisons allégées de brique creuse en terre cuite de 29x14x9 cm, pose avec du mortier de ciment, industriel, M-5, disposées tous les 80 cm et avec 30 cm de hauteur moyenne, arrêts supérieurs avec des guides de mortier de ciment, industriel, M-5; ISOLATION THERMIQUE: feutre isolant en laine minérale; IMPERMÉABILISATION: type monocouche, adhérée, constituée d'une membrane d'étanchéité souple type EVAC, Dry80 30 "REVESTECH", composée d'une double feuille de polyoléfine thermoplastique avec acétate de vinyle éthylène, avec les deux faces revêtues de fibres de polyester non tissées, de 0,8 mm d'épaisseur et 625 g/m², fixée au support sur toute sa surface via mortier-colle amélioré, déformable et thixotropique C2 TE S1, et recouvrements fixés avec adhésif Seal Plus "REVESTECH"; COUCHE DE PROTECTION: revêtement de sol en carreaux céramiques en grès rustique, 20x20 cm pose en couche mince avec du mortier-colle de prise normale, C1 sans aucune caractéristique supplémentaire, couleur grise, sur une couche de régularisation de mortier de ciment, industriel, M-5, de 4 cm d'épaisseur, jointoiement avec du mortier de joints cémenteux amélioré, avec absorption d'eau réduite et résistance élevée à l'abrasion type CG 2 W A, couleur blanche, pour joints de 2 à 15 mm. Comprend les croisillons en PVC.
Inclut: Implantation des points singuliers. Implantation des pentes et traçage des noues, des faîtages et des jonctions. Réalisation des pentes via l'enceinte au niveau des noues, des arêtiers et des joints, avec des murets de brique. Remplissage des joints avec du polystyrène expansé. Réalisation des cloisons allégées. Révision de la surface de base dans laquelle est réalisée la fixation de l'isolant conformément aux exigences de la technique à utiliser. Découpe, ajustement et mise en place de l'isolant. Réalisation d'un panneau en terre cuite à rainure et languette sur les parois. Coulage, extension et réglage de la couche de mortier de régularisation. Nettoyage et préparation de la surface. Application du mortier-colle. Mise en place de l'imperméabilisation. Déversement, extension et réglage du matériau de fixation ou de nivellement. Implantation des joints du revêtement de sol. Implantation du revêtement et de la bordure des joints et des points singuliers. Mise en place des carreaux avec joints larges. Scellage des joints du revêtement de sol et des joints périmétriques. Jointoiement du revêtement.
Critère pour le métré: Surface mesurée en projection horizontale, selon documentation graphique du Projet, à partir des faces intérieures des parapets ou des acrotères qui la délimitent.
Critère pour le mémoire: On mesurera, en projection horizontale, la surface réellement exécutée selon les spécifications du Projet, à partir des faces intérieures des parapets ou des acrotères qui la délimitent.
Critère d'évaluation économique: Le prix ne comprend ni l'exécution et le scellage des joints ni l'exécution des arrêts aux rencontres avec les parements et les écoulements.

| Code | U | Désignation | Quantité | Prix | Montant |
|---|---|---|---|---|---|
| mt04lcc010c | U | Brique creuse en terre cuite (tochana), à revêtir, 29x14x9 cm, pour utilisation en maçonnerie protégée (pièce en P), densité 805 kg/m³, selon NF EN 771-1. (matériau) | 8.000 | 0.16 | 1.28 |
| mt08aaa010a | m³ | Eau. (matériau) | 0.030 | 1.50 | 0.05 |
| mt09mif010ca | t | Mortier industriel pour maçonnerie, de ciment, couleur grise, catégorie M-5 (résistance à la compression 5 N/mm²), fourni en sacs, selon NF EN 998-2. (matériau) | 0.160 | 33.86 | 5.42 |
| mt16pea020b | m² | Panneau rigide en polystyrène expansé, selon NF EN 13163, usinage latéral droit, de 20 mm d'épaisseur, résistance thermique 0,55 m²K/W, conductivité thermique 0,036 W/(mK), pour joint de dilatation. (matériau) | 0.010 | 1.34 | 0.01 |
| mt16lra040a | m² | Feutre isolant en laine minérale, selon NF EN 13162, revêtu sur une de ses faces par un complexe de papier kraft avec du polyéthylène qui agit comme un pare-vapeur, de 80 mm d'épaisseur, résistance thermique 2 m²K/W, conductivité thermique 0,042 W/(mK), Euroclasse F de réaction au feu selon NF EN 13501-1. (matériau) | 1.200 | 5.41 | 6.49 |
| mt04lvg020c | U | Panneau céramique creuse à rainure et languette, à revêtir, 80x25x3 cm, à bouts plans parallèles. (matériau) | 5.000 | 0.39 | 1.95 |
| mt09mcm060a | kg | Mortier-colle amélioré, C2 TE S1, selon NF EN 12004, déformable, avec résistance au glissement et temps ouvert allongé, couleur grise, à base de ciment, granulats de granulométrie fine, résines synthétiques et additifs spéciaux, avec propriétés thixotropiques et à durcissement sans rétraction. (matériau) | 4.000 | 0.93 | 3.72 |
| mt15rev010F | m² | Membrane d'étanchéité souple type EVAC, Dry80 30 "REVESTECH", composée d'une double feuille de polyoléfine thermoplastique avec acétate de vinyle éthylène, avec les deux faces revêtues de fibres de polyester non tissées, de 0,8 mm d'épaisseur et 625 g/m², fournie en rouleaux de 1,5 m de largeur et 30 m de longueur, selon NF EN 13956. (matériau) | 1.100 | 12.90 | 14.19 |
| mt15rev170c | kg | Adhésif à base de polyuréthane, Seal Plus "REVESTECH", couleur marron, pour le scellage des joints. (matériau) | 0.050 | 16.31 | 0.82 |
| mt09mcr021g | kg | Mortier-colle de prise normale, C1, selon NF EN 12004, couleur grise. (matériau) | 4.000 | 0.35 | 1.40 |
| mt18bcr010he800 | m² | Carreau céramique en grès rustique, 20x20 cm, 8,00€/m², capacité d'absorption en eau 3%<=E<6%, groupe AII, selon NF EN 14411, résistance au glissement supérieur à 45 selon DIN CEN/TS 12633. (matériau) | 1.050 | 8.00 | 8.40 |
| mt18acc050b | U | Croisillons en PVC pour séparation entre 3 et 15 mm. (matériau) | 14.000 | 0.03 | 0.42 |
| mt18rcr010a300 | m | Plinthe céramique en grès rustique, de 7 cm de largeur, 3,00€/m. (matériau) | 0.040 | 3.00 | 0.12 |
| mt09mcp020fE | kg | Mortier de joints cémenteux amélioré, avec absorption d'eau réduite et résistance élevée à l'abrasion, type CG2 W A, selon NF EN 13888, couleur blanche, pour joints de 2 à 15 mm, à base de ciment à haute résistance, quartz, additifs spéciaux, pigments et résines synthétiques, pour jointoiement de tout type de pièces céramiques. (matériau) | 0.050 | 0.78 | 0.04 |
| mo020 | h | Compagnon professionnel III/CP2 construction. (main-d'œuvre) | 0.853 | 25.52 | 21.77 |
| mo113 | h | Ouvrier d'exécution I/OE1 construction. (main-d'œuvre) | 1.319 | 21.31 | 28.11 |
| mo029 | h | Compagnon professionnel III/CP2 poseur de membranes d'étanchéité. (main-d'œuvre) | 0.142 | 25.52 | 3.62 |
| mo067 | h | Ouvrier professionnel II/OP poseur de membranes d'étanchéité. (main-d'œuvre) | 0.142 | 22.65 | 3.22 |
| mo054 | h | Compagnon professionnel III/CP2 poseur d'isolants rigides ou flexibles. (main-d'œuvre) | 0.055 | 26.37 | 1.45 |
| mo101 | h | Ouvrier professionnel II/OP poseur d'isolants rigides ou flexibles. (main-d'œuvre) | 0.055 | 22.65 | 1.25 |
| mo023 | h | Compagnon professionnel III/CP2 carreleur en revêtements de sols. (main-d'œuvre) | 0.438 | 25.52 | 11.18 |
| mo061 | h | Ouvrier professionnel II/OP carreleur en revêtements de sols. (main-d'œuvre) | 0.219 | 22.65 | 4.96 |
| % | % | Frais de chantier des unités d'ouvrage | 2 % | 119.87 | 2.40 |
|  |  | Coûts directs |  |  | 122.27 |
