# Toiture terrasse froide, inaccessible, autoprotégée, de type conventionnel. Imperméabilisation avec des membranes de polyoléfines, de type monocouche

- Propriété du fichier: CYPE INGENIEROS, S.A.
- Format: FIEBDC-3/2002
- Devise: EUR
- Coûts indirects: 3.00 %
- Frais généraux: 13.00 %
- Bénéfice: 6.00 %
- TVA: 20.00 %

## E Enveloppe et finition extérieure

### ET Couvertures de toitures terrasses

#### ETO Toitures froides non accessibles

**ETO040** m² Toiture terrasse froide, inaccessible, autoprotégée, de type conventionnel. Imperméabilisation avec des membranes de polyoléfines, de type monocouche.
Toiture terrasse froide, inaccessible, autoprotégée, de type conventionnel, pente de 1% à 15%. FORME DE PENTES: panneau céramique creuse à rainure et languette de 80x25x3,5 cm avec couche de régularisation de mortier de ciment, industriel, M-5, de 3 cm d'épaisseur, finition talochée, sur cloisons allégées de brique creuse en terre cuite de 29x14x9 cm, pose avec du mortier de ciment, industriel, M-5, disposées tous les 80 cm et avec 30 cm de hauteur moyenne, arrêts supérieurs avec des guides de mortier de ciment, industriel, M-5; ISOLATION THERMIQUE: feutre isolant en laine minérale; IMPERMÉABILISATION: type monocouche, adhérée, constituée d'une membrane d'étanchéité souple type EVAC, Aludry 30 "REVESTECH", composée d'une double feuille de polyoléfine thermoplastique avec acétate de vinyle éthylène, revêtue sur une de ses faces par papier d'aluminium et sur l'autre face par fibres de polyester non tissées, de 0,8 mm d'épaisseur et 670 g/m², fixée au support sur toute sa surface via mortier-colle amélioré, déformable et thixotropique C2 TE S1, joint avec bande de renfort autoadhésive Alubanda Dry 10 "REVESTECH", et recouvrements fixés avec adhésif Biplus "REVESTECH".
Inclut: Implantation des points singuliers. Implantation des pentes et traçage des noues, des faîtages et des jonctions. Réalisation des pentes via l'enceinte au niveau des noues, des arêtiers et des joints, avec des murets de brique. Remplissage des joints avec du polystyrène expansé. Réalisation des cloisons allégées. Révision de la surface de base dans laquelle est réalisée la fixation de l'isolant conformément aux exigences de la technique à utiliser. Découpe, ajustement et mise en place de l'isolant. Réalisation d'un panneau en terre cuite à rainure et languette sur les parois. Coulage, extension et réglage de la couche de mortier de régularisation. Nettoyage et préparation de la surface. Application du mortier-colle. Mise en place de l'imperméabilisation.
Critère pour le métré: Surface mesurée en projection horizontale, selon documentation graphique du Projet, à partir des faces intérieures des parapets ou des acrotères qui la délimitent.
Critère pour le mémoire: On mesurera, en projection horizontale, la surface réellement exécutée selon les spécifications du Projet, à partir des faces intérieures des parapets ou des acrotères qui la délimitent.
Critère d'évaluation économique: Le prix ne comprend ni l'exécution et le scellage des joints ni l'exécution des arrêts aux rencontres avec les parements et les écoulements.

| Code | U | Désignation | Quantité | Prix | Montant |
|---|---|---|---|---|---|
| mt04lcc010c | U | Brique creuse en terre cuite (tochana), à revêtir, 29x14x9 cm, pour utilisation en maçonnerie protégée (pièce en P), densité 805 kg/m³, selon NF EN 771-1. (matériau) | 8.000 | 0.16 | 1.28 |
| mt08aaa010a | m³ | Eau. (matériau) | 0.014 | 1.50 | 0.02 |
| mt09mif010ca | t | Mortier industriel pour maçonnerie, de ciment, couleur grise, catégorie M-5 (résistance à la compression 5 N/mm²), fourni en sacs, selon NF EN 998-2. (matériau) | 0.075 | 33.86 | 2.54 |
| mt16pea020b | m² | Panneau rigide en polystyrène expansé, selon NF EN 13163, usinage latéral droit, de 20 mm d'épaisseur, résistance thermique 0,55 m²K/W, conductivité thermique 0,036 W/(mK), pour joint de dilatation. (matériau) | 0.010 | 1.34 | 0.01 |
| mt16lra040a | m² | Feutre isolant en laine minérale, selon NF EN 13162, revêtu sur une de ses faces par un complexe de papier kraft avec du polyéthylène qui agit comme un pare-vapeur, de 80 mm d'épaisseur, résistance thermique 2 m²K/W, conductivité thermique 0,042 W/(mK), Euroclasse F de réaction au feu selon NF EN 13501-1. (matériau) | 1.200 | 5.63 | 6.76 |
| mt04lvg020c | U | Panneau céramique creuse à rainure et languette, à revêtir, 80x25x3 cm, à bouts plans parallèles. (matériau) | 5.000 | 0.39 | 1.95 |
| mt09mcm060a | kg | Mortier-colle amélioré, C2 TE S1, selon NF EN 12004, déformable, avec résistance au glissement et temps ouvert allongé, couleur grise, à base de ciment, granulats de granulométrie fine, résines synthétiques et additifs spéciaux, avec propriétés thixotropiques et à durcissement sans rétraction. (matériau) | 4.000 | 0.95 | 3.80 |
| mt15rev220ib | m² | Membrane d'étanchéité souple type EVAC, Aludry 30 "REVESTECH", composée d'une double feuille de polyoléfine thermoplastique avec acétate de vinyle éthylène, revêtue sur une de ses faces par papier d'aluminium et sur l'autre face par fibres de polyester non tissées, de 0,8 mm d'épaisseur et 670 g/m², fournie en rouleaux de 1,5 m de largeur et 30 m de longueur, selon NF EN 13956. (matériau) | 1.100 | 14.22 | 15.64 |
| mt15rev223b | kg | Adhésif bicomposant, Biplus "REVESTECH", couleur beige, pour le scellage des joints. (matériau) | 0.050 | 16.31 | 0.82 |
| mt15rev221h | m | Bande de renfort autoadhésive en aluminium, Alubanda Dry 10 "REVESTECH", de 10 cm de largeur, fournie en rouleaux de 10 m de longueur, pour membrane d'étanchéité souple type EVAC. (matériau) | 0.100 | 3.95 | 0.40 |
| mo020 | h | Compagnon professionnel III/CP2 construction. (main-d'œuvre) | 0.853 | 25.37 | 21.64 |
| mo113 | h | Ouvrier d'exécution I/OE1 construction. (main-d'œuvre) | 1.072 | 21.21 | 22.74 |
| mo054 | h | Compagnon professionnel III/CP2 poseur d'isolants rigides ou flexibles. (main-d'œuvre) | 0.055 | 26.20 | 1.44 |
| mo101 | h | Ouvrier professionnel II/OP poseur d'isolants rigides ou flexibles. (main-d'œuvre) | 0.055 | 22.53 | 1.24 |
| mo029 | h | Compagnon professionnel III/CP2 poseur de membranes d'étanchéité. (main-d'œuvre) | 0.109 | 25.37 | 2.77 |
| mo067 | h | Ouvrier professionnel II/OP poseur de membranes d'étanchéité. (main-d'œuvre) | 0.109 | 22.53 | 2.46 |
| % | % | Frais de chantier des unités d'ouvrage | 2 % | 85.51 | 1.71 |
|  |  | Coûts directs |  |  | 87.22 |
