# Imperméabilisation de corniche ou d'avant-toit avec membrane d'étanchéité souple type EVAC

- Propriété du fichier: CYPE INGENIEROS, S.A.
- Format: FIEBDC-3/2002
- Devise: EUR
- Coûts indirects: 3.00 %
- Frais généraux: 13.00 %
- Bénéfice: 6.00 %
- TVA: 20.00 %

**EEF030** m² Imperméabilisation de corniche ou d'avant-toit avec membrane d'étanchéité souple type EVAC, Dry80 30 "REVESTECH", composée d'une double feuille de polyoléfine thermoplastique avec acétate de vinyle éthylène, avec les deux faces revêtues de fibres de polyester non tissées, de 0,8 mm d'épaisseur et 625 g/m², fournie en rouleaux de 1,5 m de largeur et 30 m de longueur, de type monocouche, totalement adhérée au support avec du mortier-colle amélioré, déformable et thixotropique, C2 TE S1, préparée pour recevoir directement la couche de protection et résolution des rencontres rencontres avec les parements verticaux par mise en place de bande de terminaison.
Imperméabilisation de corniche ou d'avant-toit avec membrane d'étanchéité souple type EVAC, Dry80 30 "REVESTECH", composée d'une double feuille de polyoléfine thermoplastique avec acétate de vinyle éthylène, avec les deux faces revêtues de fibres de polyester non tissées, de 0,8 mm d'épaisseur et 625 g/m², fournie en rouleaux de 1,5 m de largeur et 30 m de longueur, de type monocouche, totalement adhérée au support avec du mortier-colle amélioré, déformable et thixotropique, C2 TE S1, préparée pour recevoir directement la couche de protection et résolution des rencontres rencontres avec les parements verticaux par mise en place de bande de terminaison.
Inclut: Nettoyage et préparation de la surface. Application du mortier-colle. Mise en place de l'imperméabilisation.
Critère de métré de projet: Surface mesurée en projection horizontale, selon documentation graphique du Projet, à partir des faces intérieures des parapets ou des acrotères qui la délimitent.
Critère de mesure de l'ouvrage: On mesurera, en projection horizontale, la surface réellement exécutée selon les spécifications du Projet, à partir des faces intérieures des parapets ou des acrotères qui la délimitent.

| Code | U | Désignation | Quantité | Prix | Montant |
|---|---|---|---|---|---|
| mt09mcm060a | kg | Mortier-colle amélioré, déformable et thixotropique, type C2 TE S1, selon NF EN 12004, couleur grise, avec résistance au glissement et temps ouvert allongé, composé de ciment, granulats de granulométrie fine, résines synthétiques et additifs spéciaux, à durcissement sans rétraction. (matériau) | 2.000 | 0.89 | 1.78 |
| mt15rev010F | m² | Membrane d'étanchéité souple type EVAC, Dry80 30 "REVESTECH", composée d'une double feuille de polyoléfine thermoplastique avec acétate de vinyle éthylène, avec les deux faces revêtues de fibres de polyester non tissées, de 0,8 mm d'épaisseur et 625 g/m², fournie en rouleaux de 1,5 m de largeur et 30 m de longueur, selon NF EN 13956. (matériau) | 1.050 | 12.90 | 13.55 |
| mt15rev040hd | m | Bande de renfort pour membrane d'étanchéité souple type EVAC, Dry80 Banda 50 "REVESTECH", de 480 mm de largeur, composée d'une double feuille de polyoléfine thermoplastique avec acétate de vinyle éthylène, avec les deux faces revêtues de fibres de polyester non tissées, de 0,8 mm d'épaisseur et 625 g/m². (matériau) | 1.050 | 7.95 | 8.35 |
| mo029 | h | Compagnon professionnel III/CP2 poseur de membranes d'étanchéité. (main-d'œuvre) | 0.112 | 25.59 | 2.87 |
| mo067 | h | Ouvrier professionnel II/OP poseur de membranes d'étanchéité. (main-d'œuvre) | 0.112 | 23.25 | 2.60 |
| % | % | Coûts directs complémentaires | 2 % | 29.15 | 0.58 |
|  |  | Coûts directs |  |  | 29.73 |
