# Imperméabilisation d'un rebord avec membrane d'étanchéité souple type EVAC

- Propriété du fichier: CYPE INGENIEROS, S.A.
- Format: FIEBDC-3/2002
- Devise: EUR
- Coûts indirects: 3.00 %
- Frais généraux: 13.00 %
- Bénéfice: 6.00 %
- TVA: 20.00 %

**EEF040** m Imperméabilisation d'un rebord avec membrane d'étanchéité souple type EVAC, Banda Dry80 30 "REVESTECH", de 290 mm de largeur, de type monocouche, adhérée au support avec du mortier-colle amélioré, C2 E, préparée pour recevoir directement l'appui de fenêtre (non compris dans ce prix).
Réalisation d'une imperméabilisation des rebords avec membrane d'étanchéité souple type EVAC, Banda Dry80 30 "REVESTECH", de 290 mm de largeur, composée d'une double feuille de polyoléfine thermoplastique avec acétate de vinyle éthylène, avec les deux faces revêtues de fibres de polyester non tissées, de 0,8 mm d'épaisseur et 600 g/m², de type monocouche, totalement adhérée au support avec du mortier-colle amélioré, C2 E, préparée pour recevoir directement l'appui de fenêtre (non compris dans ce prix). Comprend le nettoyage et la préparation de la surface et les recouvrements.
Inclut: Nettoyage et préparation de la surface à imperméabiliser. Application du mortier-colle. Mise en place de l'imperméabilisation.
Critère de métré de projet: Longueur mesurée selon documentation graphique du Projet.
Critère de mesure de l'ouvrage: On mesurera la longueur réellement exécutée selon les spécifications du Projet.

| Code | U | Désignation | Quantité | Prix | Montant |
|---|---|---|---|---|---|
| mt09mcr250a | kg | Mortier-colle amélioré, C2 E, avec temps ouvert allongé, selon NF EN 12004, pour la fixation de géomembranes, composé de ciments spéciaux, granulats sélectionnés et résines synthétiques. (matériau) | 0.620 | 0.70 | 0.43 |
| mt15rev040g | m | Bande de renfort pour membrane d'étanchéité souple type EVAC, Banda Dry80 30 "REVESTECH", de 290 mm de largeur, composée d'une double feuille de polyoléfine thermoplastique avec acétate de vinyle éthylène, avec les deux faces revêtues de fibres de polyester non tissées, de 0,8 mm d'épaisseur et 600 g/m². (matériau) | 1.050 | 5.37 | 5.64 |
| mo029 | h | Compagnon professionnel III/CP2 poseur de lames imperméabilisantes. (main-d'œuvre) | 0.146 | 24.67 | 3.60 |
| mo067 | h | Ouvrier professionnel II/OP poseur de lames imperméabilisantes. (main-d'œuvre) | 0.146 | 21.93 | 3.20 |
| % | % | Coûts directs complémentaires | 2 % | 12.87 | 0.26 |
|  |  | Coûts directs |  |  | 13.13 |
