# Joint de dilatation en toiture terrasse froide, accessible. Imperméabilisation avec des membranes de polyoléfines

- Propriété du fichier: CYPE INGENIEROS, S.A.
- Format: FIEBDC-3/2002
- Devise: EUR
- Coûts indirects: 3.00 %
- Frais généraux: 13.00 %
- Bénéfice: 6.00 %
- TVA: 20.00 %

## E Enveloppe et finition extérieure

### ET Couvertures de toitures terrasses

#### ETI Points singuliers

**ETI140** m Joint de dilatation en toiture terrasse froide, accessible. Imperméabilisation avec des membranes de polyoléfines.
Joint de dilatation en toiture terrasse froide, accessible, avec revêtement de sol fixe, type conventionnelle. Imperméabilisation: bande de renfort pour membrane d'étanchéité souple type EVAC, Dry80 Banda 40 "REVESTECH", de 380 mm de largeur, composée d'une double feuille de polyoléfine thermoplastique avec acétate de vinyle éthylène, avec les deux faces revêtues de fibres de polyester non tissées, de 0,8 mm d'épaisseur et 625 g/m², fixée au support avec du mortier-colle amélioré, déformable et thixotropique, C2 TE S1, en formant un pli sans adhérer dans la zone du joint; fond de joints pour scellement dans des cordons en polyéthylène expansé, de 20 mm de diamètre; et bande de finalisation pour membrane d'étanchéité souple type EVAC, Dry80 Banda 40 "REVESTECH", de 380 mm de largeur, composée d'une double feuille de polyoléfine thermoplastique avec acétate de vinyle éthylène, avec les deux faces revêtues de fibres de polyester non tissées, de 0,8 mm d'épaisseur et 625 g/m² fixée à l'imperméabilisation de la toiture, avec du mortier-colle amélioré, déformable et thixotropique, C2 TE S1, en formant un pli sans adhérer dans la zone du joint, sur le cordon de remplissage.
Inclut: Nettoyage et préparation de la surface. Mise en place de la bande de renfort avec un mortier-colle. Mise en place du cordon de remplissage à l'intérieur du joint. Mise en place de la bande de finalisation avec un mortier-colle.
Critère pour le métré: Longueur mesurée en projection horizontale, selon documentation graphique du Projet.
Critère pour le mémoire: On mesurera, en projection horizontale, la longueur réellement exécutée selon les spécifications du Projet.

| Code | U | Désignation | Quantité | Prix | Montant |
|---|---|---|---|---|---|
| mt09mcm060a | kg | Mortier-colle amélioré, C2 TE S1, selon NF EN 12004, déformable, avec résistance au glissement et temps ouvert allongé, couleur grise, à base de ciment, granulats de granulométrie fine, résines synthétiques et additifs spéciaux, avec propriétés thixotropiques et à durcissement sans retrait. (matériau) | 2.400 | 0.83 | 1.99 |
| mt15rev040gc | m | Bande de renfort pour membrane d'étanchéité souple type EVAC, Dry80 Banda 40 "REVESTECH", de 380 mm de largeur, composée d'une double feuille de polyoléfine thermoplastique avec acétate de vinyle éthylène, avec les deux faces revêtues de fibres de polyester non tissées, de 0,8 mm d'épaisseur et 625 g/m², fournie en rouleaux de 30 m de longueur. (matériau) | 2.100 | 7.91 | 16.61 |
| mt15sja030bb | m | Fond de joints pour scellement dans des cordons en polyéthylène expansé, de 20 mm de diamètre, pour limiter la profondeur du joint de dilatation. (matériau) | 1.050 | 0.24 | 0.25 |
| mo029 | h | Compagnon professionnel III/CP2 poseur de membranes d'étanchéité. (main-d'œuvre) | 0.109 | 29.25 | 3.19 |
| mo067 | h | Ouvrier professionnel II/OP poseur de membranes d'étanchéité. (main-d'œuvre) | 0.109 | 26.02 | 2.84 |
| % | % | Frais de chantier des unités d'ouvrage | 2 % | 24.88 | 0.50 |
|  |  | Coûts directs |  |  | 25.38 |
