# Bande d'union pour l'installation d'un gazon synthétique

- Propriété du fichier: CYPE Ingenieros S.A.
- Format: FIEBDC-3/2016
- Logiciel: Générateur de prix de la construction. CYPE Ingenieros, S.A.
- Date: 27/03/2024
- Devise: EUR
- Coûts indirects: 3 %
- Frais généraux: 13 %
- Bénéfice: 6 %
- TVA: 20 %

## A VRD et aménagements extérieurs

### AF Pistes sportives

#### AFS Revêtements en pelouses synthétiques

**AFS030** m Bande d'union pour l'installation d'un gazon synthétique.
Bande d jonction pour gazon synthétique dans des installations sportives, réalisée avec membrane géotextile multicouche, imperméable et renforcée, Joint "REVESTECH", composée de polyoléfines thermoplastiques, pourvue d'une fibre pour l'adhésion sur une face, de 0,45 mm d'épaisseur, fournie en rouleaux de 300 mm de largeur et 100 m de longueur, disposée sur une base élastique drainante.
Inclut: Mise en place de la membrane géotextile. Application de l'adhésif. Nettoyage final.
Critère pour le métré: Longueur mesurée selon documentation graphique du Projet.
Critère pour le mémoire: On mesurera la longueur réellement exécutée selon les spécifications du Projet.

| Code | U | Désignation | Quantité | Prix | Montant |
|---|---|---|---|---|---|
| mt15rev070g | m | Bande d jonction pour gazon synthétique dans des installations sportives, réalisée avec membrane géotextile multicouche, imperméable et renforcée, Joint "REVESTECH", composée de polyoléfines thermoplastiques, pourvue d'une fibre pour l'adhésion sur une face, de 0,45 mm d'épaisseur, fournie en rouleaux de 300 mm de largeur et 100 m de longueur. (matériau) | 1.01 | 1.58 | 1.596 |
| mt47adc110a | kg | Adhésif spécial de polyuréthane bicomposant. (matériau) | 0.25 | 4.67 | 1.168 |
| mo041 | h | Compagnon professionnel III/CP2 VRD espaces publics. (main-d'œuvre) | 0.022 | 29.25 | 0.644 |
| mo087 | h | Ouvrier professionnel II/OP VRD espaces publics. (main-d'œuvre) | 0.022 | 26.02 | 0.572 |
| % | % | Frais de chantier des unités d'ouvrage | 2 % | 3.980 | 0.080 |
|  |  | Coûts directs |  |  | 4.060 |

Déchets:
- pose: mt15rev070g; facteur de déchet 0.011
- pose: mt47adc110a Adhésif spécial de polyuréthane bicomposant; facteur de déchet 0.038685

## Ressources

**mt15rev070g** m Bande d jonction pour gazon synthétique dans des installations sportives
Données techniques: Coût énergétique 10.560 MJ; Émission de CO2 0.524 kg; Code CED 17 02 03; Masse de l'élément 0.069 kg; Volume 0.000115 m3
Déchets:
- emballage: re170203 Plastique. (composant de déchet); quantité 0.04 kg; Code CED 17 02 03; Masse de l'élément 1 kg; Volume 0.001667 m3

**mt47adc110a** kg Adhésif spécial de polyuréthane bicomposant
Données techniques: Coût énergétique 144.471 MJ; Émission de CO2 7.014 kg; Code CED 17 09 04; Masse de l'élément 1 kg; Volume 0.000667 m3
Déchets:
- emballage: re170203 Plastique; quantité 0.003 kg
