# Rencontre de toiture terrasse froide, accessible avec un écoulement. Imperméabilisation avec des membranes de polyoléfines

- Propriété du fichier: CYPE Ingenieros S.A.
- Format: FIEBDC-3/2016
- Logiciel: Générateur de prix de la construction. CYPE Ingenieros, S.A.
- Date: 27/03/2024
- Devise: EUR
- Coûts indirects: 3 %
- Frais généraux: 13 %
- Bénéfice: 6 %
- TVA: 20 %

## E Enveloppe et finition extérieure

### ET Couvertures de toitures terrasses

#### ETI Points singuliers

**ETI200** U Rencontre de toiture terrasse froide, accessible avec un écoulement. Imperméabilisation avec des membranes de polyoléfines.
Rencontre en toiture terrasse froide, accessible, avec revêtement de sol fixe, type conventionnelle avec écoulement à sortie verticale, en réalisant un rabaissement dans le support autour de l'écoulement, dans lequel on recevra l'imperméabilisation constitué de: kit Dry80 Sumi56 100 V "REVESTECH", constitué de membrane d'étanchéité souple type EVAC de 750x750 mm composée d'une double feuille de polyoléfine thermoplastique avec acétate de vinyle éthylène, avec les deux faces revêtues de fibres de polyester non tissées, de 0,52 mm d'épaisseur et 335 g/m², selon NF EN 13956 avec union thermoscellée au siphon de sol en PVC de sortie verticale de 40 mm de diamètre, avec grille à encastrer en polypropylène de 100x100 mm, membrane d'étanchéité fixée au support sur toute sa surface avec adhésif à base de polyuréthane, Seal Plus.
Inclut: Réalisation d'un abaissement du support autour de l'écoulement. Nettoyage et préparation de la surface. Mise en place de l'écoulement. Mise en place de la pièce de renfort avec un adhésif. Mise en place de la grille.
Critère pour le métré: Nombre d'unités prévues, selon documentation graphique du Projet.
Critère pour le mémoire: On mesurera le nombre d'unités réellement exécutées selon les spécifications du Projet.

| Code | U | Désignation | Quantité | Prix | Montant |
|---|---|---|---|---|---|
| mt15rev170c | kg | Adhésif à base de polyuréthane, Seal Plus "REVESTECH", couleur marron, pour le scellement des joints. (matériau) | 1 | 19.37 | 19.370 |
| mt15rev020aa | U | Kit Dry80 Sumi56 100 V "REVESTECH", constitué de membrane d'étanchéité souple type EVAC de 750x750 mm composée d'une double feuille de polyoléfine thermoplastique avec acétate de vinyle éthylène, avec les deux faces revêtues de fibres de polyester non tissées, de 0,52 mm d'épaisseur et 335 g/m², selon NF EN 13956 avec union thermoscellée au siphon de sol en PVC de sortie verticale de 40 mm de diamètre, avec grille à encastrer en polypropylène de 100x100 mm, pour imperméabilisation et écoulement de toitures. (matériau) | 1 | 70.13 | 70.130 |
| mo029 | h | Compagnon professionnel III/CP2 poseur de membranes d'étanchéité. (main-d'œuvre) | 0.306 | 29.25 | 8.951 |
| mo067 | h | Ouvrier professionnel II/OP poseur de membranes d'étanchéité. (main-d'œuvre) | 0.306 | 26.02 | 7.962 |
| mo008 | h | Compagnon professionnel III/CP2 plombier. (main-d'œuvre) | 0.514 | 30.2 | 15.523 |
| % | % | Frais de chantier des unités d'ouvrage | 2 % | 121.936 | 2.439 |
|  |  | Coûts directs |  |  | 124.375 |

Déchets:
- pose: mt15rev170c Adhésif à base de polyuréthane, Seal Plus "REVESTECH", couleur marron, pour le scellement des joints; facteur de déchet 0.03
- pose: mt15rev020aa; facteur de déchet 0.07

## Ressources

**mt15rev170c** kg Adhésif à base de polyuréthane, Seal Plus "REVESTECH", couleur marron, pour le scellement des joints
Données techniques: Coût énergétique 144.209 MJ; Émission de CO2 7.002 kg; Code CED 17 09 04; Masse de l'élément 1 kg; Volume 0.000667 m3
Déchets:
- emballage: re150104 Emballages métalliques. (composant de déchet); quantité 0.003 kg; Code CED 15 01 04; Masse de l'élément 1 kg; Volume 0.001667 m3

**mt15rev020aa** U Kit Dry80 Sumi56 100 V "REVESTECH"
Données techniques: Coût énergétique 18.407 MJ; Émission de CO2 0.914 kg; Code CED 17 02 03; Masse de l'élément 0.19 kg; Volume 0.000317 m3
